# A000 Psch Erhaltung FB BAB - NK
Angebotsaufforderung (GAEB DA XML 3.2, DA83)
Projekt: A-P0706-00
Währung: EUR
Vergabeart: Öffentliche Ausschreibung
Auftraggeber: Autobahn GmbH des Bundes, Niederlassung West (Montabaur), Autobahn GmbH-NL West, Bahnhofsplatz 1-3, 56410 Montabaur, Bahnhofsplatz 1-3, 56410 Montabaur
Erstellt mit: GXML Toolbox V3.3 R20230829, iTWO_64 V25.0.650, 08.04.2026

## 265-26-2066 VS: A006 Rastpl. AS Waldmohr-AK Landstuhl, RF. MA
Datum: 08.04.2026
WaGr: 99_99_01

*Hinweis: siehe anl. Baubeschreibung, Pt. 1.1*
siehe anl. Baubeschreibung, Pt. 1.1 "Hinweise zum Leistungsverzeichnis"
Arbeiten nur nachts zwischen 20:00 Uhr und 06:00 Uhr

### Abschnitt 00 Parkplatz Reisberg Betr. KM 645

#### Unterabschnitt 00.00 Verkehrssicherung

*Hinweis: Die folgende Vorankündigungstafel*
Die folgende Vorankündigungstafel ist min. 5 Kalendertage vor Baubeginn aufzustellen.

**00.00.0001 Verkehrstafel aufbauen und abbauen*Tafel über 2-4 m2 Typ RA2 Höhe 2,20 m**
StL-Nr. 21105240922093
Verkehrstafel aufbauen und abbauen. Vorhalten, Kontrolle, Wartung und Instandsetzung werden gesondert
vergütet. Aufstellvorrichtung nach statischen Erfordernissen. Vorübergehende Verkehrssicherungsmaßnahmen
durchführen. 70 v.H. des Preises werden nach Aufbau,
der Rest nach Abbau vergütet.
Verkehrstafel 'Vorankündigung zur Sperrung des Parkplatzes'

Größe über 2,00 bis 4,00 m2 nach Unterlagen des AG.
Retroreflektierend mit Folie Klasse RA2.
Aufstellvorrichtung 'nach Wahl des AN.'

Aufstellhöhe über der Verkehrsfläche = 2,20 m.
Menge: 1,000 St
Leistungsbereichkatalog: 105

**00.00.0002 Verkehrstafel vorhalten wie Vorposition**
StL-Nr. 2110524301
Verkehrstafel vorhalten, warten und instand setzen. Vo-
rübergehende Verkehrssicherungsmaßnahmen durchführen.
Die Kontrolle wird gesondert vergütet.
Verkehrstafel wie in Vorposition beschrieben.
Menge: 5,000 Std
Leistungsbereichkatalog: 105

**00.00.0003 Kontrolle d. Verkehrss. an Arb.st.*elektron. Gerät**
Kontrolle der temporären Verkehrstafel,
Die Kontrolle ist unmittelbar nach deren Durchführung zu erfassen und zu dokumentieren. Arbeits- und Hilfsmittel
sind vom AN zu stellen und dem AG jederzeit zugänglich
zu machen.
Kontrolle 'an allen Kalendertagen 2 x täglich'

Kontrolle mit elektronischem Erfassungsgerät nach Un-
terlagen des AG dokumentieren.
Menge: 5,000 d
Leistungsbereichkatalog: 105

**00.00.0004 Verkehrssich. läng. Dauer aufbauen Arbeitsstelle*VZ-Plan des AG außer Kraft ges.*Anordnung Unt. AG gebührenfrei**
*** Pauschalposition
StL-Nr. 2110510511199101
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder außer Kraft setzen wird gesondert vergütet.
Länge des Arbeitsbereiches '700 m'

Für Verkehrsführungsphase 'Sperrung Rastplatz "Reisberg"'

Verkehrsrechtliche Anordnung nach Unterlagen des AG
einholen und zugehörige Unterlagen erstellen. Erforderliche Ortsbesichtigungen zur Erstellung der Planunterlagen für die verkehrsrechtliche Anordnung durchführen.
Gebührenfrei.
Menge: 1,000 Psch
Leistungsbereichkatalog: 105

**00.00.0005 Verkehrssich. läng. Dauer vorhalten wie Vorposition**
StL-Nr. 2110511010
Verkehrssicherung längerer Dauer vorhalten, warten, instand setzen und betreiben. Vorübergehende Verkehrssicherungsmaßnahmen durchführen. Die Kontrolle der Verkehrssicherung wird gesondert vergütet.
Verkehrssicherung wie in Vorposition beschrieben.
Menge: 14,000 d
Leistungsbereichkatalog: 105

**00.00.0006 Verkehrssich. läng. Dauer abbauen**
*** Pauschalposition
StL-Nr. 211051200000
Verkehrssicherung an Arbeitsstellen längerer Dauer abbauen. Vorübergehende Verkehrssicherungsmaßnahmen
durchführen. Vorübergehende Markierung entfernen,
transportable Lichtsignalanlage, bauliches Leitelement,
mobile Stauwarnanlage, LED-Anzeigetafel und transportable Schutzeinrichtung abbauen werden gesondert
vergütet.
Menge: 1,000 Psch
Leistungsbereichkatalog: 105

**00.00.0007 Längsmarkierung Typ II herstellen*Breite 0,15 m Folie,Gew.o.Kunst P 7*grobstr. Decke**
StL-Nr. 2110533292593199
Längsmarkierung Typ II einschl. evtl. Sperrflächenumrandung als vorübergehende Markierung herstellen, warten und instand setzen. Vormarkieren. Vorübergehende
Verkehrssicherungsmaßnahmen durchführen. Abgerechnet
wird der markierte Strich, bei Doppelstrichen zwei
Striche.
Markierung 'Unterbrochen; Verhältnis Strich/Lücke 1 zu 2 als Leitlinie oder Verhältnis Strich/Lücke 2 zu 1 (6 m Strich und 3 m Lücke) als Warnlinie.'

Strichbreite = 0,15 m.
Markierungssystem aus Folie, Gewebe- oder Kunststoffträger.
Schichtdicke '>=  2,5 mm.'

Verkehrsklasse = P 7.
Markierung auf grobstrukturierter Asphaltdeckschicht.
Markierung entfernen ': rückstandsfrei und deckenschonend. Markierungsabfall aufnehmen und der Verwertung nach Wahl des AN zuführen. Bei der Demarkierung ist ein Abbrennen der Folien nicht zulässig.'
Menge: 234,000 m
Leistungsbereichkatalog: 105

**00.00.0008 Längsmarkierung Typ II herstellen durchg. Fb.begr.*Breite 0,15 m Folie,Gew.o.Kunst P 7*grobstr. Decke**
StL-Nr. 2110533212593199
Längsmarkierung Typ II einschl. evtl. Sperrflächenumrandung als vorübergehende Markierung herstellen, warten und instand setzen. Vormarkieren. Vorübergehende
Verkehrssicherungsmaßnahmen durchführen. Abgerechnet
wird der markierte Strich, bei Doppelstrichen zwei
Striche.
Durchgehend als Fahrbahnbegrenzung.
Strichbreite = 0,15 m.
Markierungssystem aus Folie, Gewebe- oder Kunststoffträger.
Schichtdicke '>=  2,5 mm.'

Verkehrsklasse = P 7.
Markierung auf grobstrukturierter Asphaltdeckschicht.
Markierung entfernen ': rückstandsfrei und deckenschonend. Markierungsabfall aufnehmen und der Verwertung nach Wahl des AN zuführen. Bei der Demarkierung ist ein Abbrennen der Folien nicht zulässig.'
Menge: 420,000 m
Leistungsbereichkatalog: 105

*Hinweis: und Pos. 00.00.0010 - Pos.*
und Pos. 00.00.0010 - Pos. 00.00.0014
Absperrung des Parkplatzes zur Erneuerung des Zauns erst nach Verkehrsfreigabe auf der Autobahn.
Abrechnung über Einzelne Absperreinrichtungen -bzw. Schilder

**00.00.0009 Absp.g.,Warneinr. aufb. u. abb. Pfeilbake eins.*Typ RA2**
StL-Nr. 21105405032000
Absperrgerät oder Warneinrichtung betriebsfertig aufbauen und abbauen. Vorhalten, Kontrolle, Wartung, In-
standsetzung und Betreiben werden gesondert vergütet.
Vorübergehende Verkehrssicherungsmaßnahmen durchführen.
70 v. H. des Preises werden nach betriebsfertigem Aufbau, der Rest nach Abbau vergütet.
Pfeilbake Größe 1000 x 250 mm einseitig.
Mit retroreflektierender Folie Klasse RA2.
Menge: 55,000 St
Leistungsbereichkatalog: 105

**00.00.0010 Absp.g.,Warneinr. vorhalten wie Vorposition**
StL-Nr. 2110541001
Absperrgerät oder Warneinrichtung vorhalten, warten,
instand setzen und betreiben. Vorübergehende Verkehrssicherungsmaßnahmen durchführen. Die Kontrolle wird gesondert vergütet.
Absperrgerät oder Warneinrichtung wie in Vorposition
beschrieben.
Menge: 385,000 Std
Leistungsbereichkatalog: 105

**00.00.0011 Absp.g.,Warneinr. aufb. u. abb. Abspsch. 250x2000*Typ RA2 5 Strah.eins. rot*Versorg. Wahl AN**
StL-Nr. 21105405052401
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung nach Wahl des AN.
Menge: 1,000 St
Leistungsbereichkatalog: 105

**00.00.0012 Absp.g.,Warneinr. vorhalten wie Vorposition**
StL-Nr. 2110541001
Absperrgerät oder Warneinrichtung vorhalten, warten,
instand setzen und betreiben. Vorübergehende Verkehrssicherungsmaßnahmen durchführen. Die Kontrolle wird gesondert vergütet.
Absperrgerät oder Warneinrichtung wie in Vorposition
beschrieben.
Menge: 7,000 Std
Leistungsbereichkatalog: 105

**00.00.0013 Verkehrsschild aufbauen u. abbauen Ronde,Dreie.Quad.*Größe 3 Typ RA2*flach Höhe 2,00 m**
StL-Nr. 21105203132193
Verkehrsschild aufbauen und abbauen. Vorhalten, Kontrolle, Wartung und Instandsetzung werden gesondert
vergütet. Aufstellvorrichtung nach statischen Erfordernissen. Vorübergehende Verkehrssicherungsmaßnahmen
durchführen. 70 v. H. des Preises werden nach Aufbau,
der Rest nach Abbau vergütet.
Verkehrsschild = Ronde, Dreieck, Quadrat.
Größe 3.
Retroreflektierend mit Folie Klasse RA2.
Schild = flach.
Aufstellvorrichtung 'nach Wahl des AN'

Aufstellhöhe über der Verkehrsfläche = 2,00 m.
Menge: 1,000 St
Leistungsbereichkatalog: 105

**00.00.0014 Verkehrsschild vorhalten wie Vorposition**
StL-Nr. 2110520501
Verkehrsschild vorhalten, warten und instand setzen.
Vorübergehende Verkehrssicherungsmaßnahmen durchführen.
Die Kontrolle wird gesondert vergütet.
Verkehrsschild wie in Vorposition beschrieben.
Menge: 7,000 Std
Leistungsbereichkatalog: 105

**00.00.0015 Verkehrsschild verändern Schild Größe 3*Höhe bis 2,00 m a./i.Kraft setzen*mob.Auskreuzvorr.**
StL-Nr. 211052103131
Vorhandenes Verkehrsschild verändern, vorhalten, warten
und instand setzen. Vorübergehende Verkehrssicherungsmaßnahmen durchführen. Die Kontrolle wird gesondert
vergütet.
Verkehrsschild Größe 3.
Neben der Fahrbahn. Aufstellhöhe bis 2,00 m.
Verkehrsschild berührungslos außer Kraft und wieder in
Kraft setzen.
Verkehrsschild außer Kraft setzen mit mobiler Auskreuzvorrichtung.
Menge: 5,000 St
Leistungsbereichkatalog: 105

**00.00.0016 Kontrolle d. Verkehrss. an Arb.st.*schrift.Dokument**
StL-Nr. 2110590591
Kontrolle der Verkehrssicherung an Arbeitsstellen
einschließlich temporärer Verkehrsschilder,
vorübergehender Markierungen, transportabler Lichtsignalanlagen, baulicher Leitelemente und transportabler
Schutzeinrichtungen gemäß ZTV-SA durchführen. Die Kontrolle ist unmittelbar nach deren Durchführung zu erfassen und zu dokumentieren. Arbeits- und Hilfsmittel
sind vom AN zu stellen und dem AG jederzeit zugänglich
zu machen. Die Kontrolle der Umleitungsstrecke wird gesondert vergütet.
Kontrolle 'an allen Kalendertagen 2 x täglich'

Schriftliche Dokumentation der Kontrolle nach Unterlagen des AG.
Menge: 21,000 d
Leistungsbereichkatalog: 105

#### Unterabschnitt 00.01 transp. Schutzeinrichtungen

**00.01.0001 Transp.Schutzeinrichtung aufbauen Arb.st./fl. Verk.*Aufhaltest. T3 Wirkungsber.maxW2 Aufst.unverankert**
StL-Nr. 21105605232901
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Maximale Baubreite '35 cm'

Aufstellung unverankert.
Menge: 660,000 m
Leistungsbereichkatalog: 105

**00.01.0002 Transport. Schutzeinr. vorhalten wie Vorposition**
StL-Nr. 2110561001
Transportable Schutzeinrichtung vorhalten, warten und
instand setzen. Vorübergehende Verkehrssicherungsmaßnahmen durchführen. Die Kontrolle wird gesondert
vergütet.
Transportable Schutzeinrichtung wie in Vorposition beschrieben.
Menge: 9240,000 md
Leistungsbereichkatalog: 105

**00.01.0003 AEK f. transp. Schutzeinr. aufb.*Absenkung**
StL-Nr. 2110562591
Anfangs-/Endkonstruktion (AEK) für transportable
Schutzeinrichtung aufbauen und abbauen. Vorhalten, Kontrolle, Wartung und Instandsetzung werden gesondert
vergütet. Vorübergehende Verkehrssicherungsmaßnahmen
durchführen. 70 v. H. des Preises werden nach Aufbau,
der Rest nach Abbau vergütet.
AEK an OZ '00.01.0001'

Als Absenkung.
Menge: 3,000 St
Leistungsbereichkatalog: 105

**00.01.0004 AEK vorhalten wie Vorposition**
StL-Nr. 2110563001
Anfangs-/Endkonstruktion (AEK) für transportable
Schutzeinrichtung vorhalten, warten und instand setzen.
Vorübergehende Verkehrssicherungsmaßnahmen durchführen.
Die Kontrolle wird gesondert vergütet.
AEK wie in Vorposition beschrieben.
Menge: 42,000 Std
Leistungsbereichkatalog: 105

**00.01.0005 Temporären Anpralldämpfer aufbauen**
StL-Nr. 2110566099
Temporären Anpralldämpfer aufbauen und abbauen. Aufstellung auf vorhandener befestigter Fläche nach Unterlagen des AG. Vorhalten, Kontrolle, Wartung und In-
standsetzung werden gesondert vergütet. Vorübergehende
Verkehrssicherungsmaßnahmen durchführen. 70 v. H. des
Preises werden nach Aufbau, der Rest nach Abbau
vergütet.
Temporärer Anpralldämpfer an OZ '00.01.0001'
Menge: 1,000 St
Leistungsbereichkatalog: 105

**00.01.0006 Temporären Anpralldämpfer vorhalten wie Vorposition**
StL-Nr. 2110566501
Temporären Anpralldämpfer vorhalten, warten und instand
setzen. Vorübergehende Verkehrssicherungsmaßnahmen
durchführen. Die Kontrolle wird gesondert vergütet.
Temporärer Anpralldämpfer wie in Vorposition beschrieben.
Menge: 14,000 Std
Leistungsbereichkatalog: 105

*Hinweis: Nach Rückbau der transp.*
Nach Rückbau der transp. Schutzeinrichtungen ist die Fahrbahn im Bereich unter den TSE zu reinigen.

**00.01.0007 Unterlage reinigen*Lose Teile auf. Selb.aufn.Kehrm.**
Unterlage reinigen. Anfallendes Kehrgut der Verwertung
nach Wahl des AN zuführen.
Unterlage '= Fahrbahn nach Rückbau der TSE'

Lose Bestandteile von Schadstellen aufnehmen.
Vorübergehende Verkehrssicherungsmaßnahmen durchführen.
Selbstaufnehmende Kehrmaschine.
Menge: 2,000 h
Leistungsbereichkatalog: 113

*Hinweis: siehe anl. Baubeschreibung, Pt. 1.1*
siehe anl. Baubeschreibung, Pt. 1.1 "Hinweise zum Leistungsverzeichnis"
Arbeiten nur nachts zwischen 20:00 Uhr und 06:00 Uhr

### Abschnitt 01 Parkplatz Harzofen Betr. KM 640,5

#### Unterabschnitt 01.00 Verkehrssicherung

*Hinweis: Die folgende Vorankündigungstafel*
Die folgende Vorankündigungstafel ist min. 5 Kalendertage vor Baubeginn aufzustellen.

**01.00.0001 Verkehrstafel aufbauen und abbauen*Tafel über 2-4 m2 Typ RA2 Höhe 2,20 m**
StL-Nr. 21105240922093
Verkehrstafel aufbauen und abbauen. Vorhalten, Kontrolle, Wartung und Instandsetzung werden gesondert
vergütet. Aufstellvorrichtung nach statischen Erfordernissen. Vorübergehende Verkehrssicherungsmaßnahmen
durchführen. 70 v.H. des Preises werden nach Aufbau,
der Rest nach Abbau vergütet.
Verkehrstafel 'Vorankündigung zur Sperrung des Parkplatzes'

Größe über 2,00 bis 4,00 m2 nach Unterlagen des AG.
Retroreflektierend mit Folie Klasse RA2.
Aufstellvorrichtung 'nach Wahl des AN.'

Aufstellhöhe über der Verkehrsfläche = 2,20 m.
Menge: 1,000 St
Leistungsbereichkatalog: 105

**01.00.0002 Verkehrstafel vorhalten wie Vorposition**
StL-Nr. 2110524301
Verkehrstafel vorhalten, warten und instand setzen. Vo-
rübergehende Verkehrssicherungsmaßnahmen durchführen.
Die Kontrolle wird gesondert vergütet.
Verkehrstafel wie in Vorposition beschrieben.
Menge: 5,000 Std
Leistungsbereichkatalog: 105

**01.00.0003 Kontrolle d. Verkehrss. an Arb.st.*elektron. Gerät**
Kontrolle der temporären Verkehrstafel,
Die Kontrolle ist unmittelbar nach deren Durchführung zu erfassen und zu dokumentieren. Arbeits- und Hilfsmittel
sind vom AN zu stellen und dem AG jederzeit zugänglich
zu machen.
Kontrolle 'an allen Kalendertagen 2 x täglich'

Kontrolle mit elektronischem Erfassungsgerät nach Un-
terlagen des AG dokumentieren.
Menge: 5,000 d
Leistungsbereichkatalog: 105

**01.00.0004 Verkehrssich. läng. Dauer aufbauen Arbeitsstelle*VZ-Plan des AG außer Kraft ges.*Anordnung Unt. AG gebührenfrei**
*** Pauschalposition
StL-Nr. 2110510511199101
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder außer Kraft setzen wird gesondert vergütet.
Länge des Arbeitsbereiches '450 m'

Für Verkehrsführungsphase 'Sperrung des Rastplatzes "Harzofen"'

Verkehrsrechtliche Anordnung nach Unterlagen des AG
einholen und zugehörige Unterlagen erstellen. Erforderliche Ortsbesichtigungen zur Erstellung der Planunterlagen für die verkehrsrechtliche Anordnung durchführen.
Gebührenfrei.
Menge: 1,000 Psch
Leistungsbereichkatalog: 105

**01.00.0005 Verkehrssich. läng. Dauer vorhalten wie Vorposition**
StL-Nr. 2110511010
Verkehrssicherung längerer Dauer vorhalten, warten, instand setzen und betreiben. Vorübergehende Verkehrssicherungsmaßnahmen durchführen. Die Kontrolle der Verkehrssicherung wird gesondert vergütet.
Verkehrssicherung wie in Vorposition beschrieben.
Menge: 14,000 d
Leistungsbereichkatalog: 105

**01.00.0006 Verkehrssich. läng. Dauer abbauen in Kraft ges.**
*** Pauschalposition
StL-Nr. 211051200100
Verkehrssicherung an Arbeitsstellen längerer Dauer abbauen. Vorübergehende Verkehrssicherungsmaßnahmen
durchführen. Vorübergehende Markierung entfernen,
transportable Lichtsignalanlage, bauliches Leitelement,
mobile Stauwarnanlage, LED-Anzeigetafel und transportable Schutzeinrichtung abbauen werden gesondert
vergütet.
Vorhandene Verkehrsschilder wieder in Kraft setzen wird
gesondert vergütet.
Menge: 1,000 Psch
Leistungsbereichkatalog: 105

**01.00.0007 Längsmarkierung Typ II herstellen durchg. Fb.begr.*Breite 0,15 m Folie,Gew.o.Kunst P 7*grobstr. Decke**
StL-Nr. 2110533212593199
Längsmarkierung Typ II einschl. evtl. Sperrflächenumrandung als vorübergehende Markierung herstellen, warten und instand setzen. Vormarkieren. Vorübergehende
Verkehrssicherungsmaßnahmen durchführen. Abgerechnet
wird der markierte Strich, bei Doppelstrichen zwei
Striche.
Durchgehend als Fahrbahnbegrenzung.
Strichbreite = 0,15 m.
Markierungssystem aus Folie, Gewebe- oder Kunststoffträger.
Schichtdicke '>=  2,5 mm.'

Verkehrsklasse = P 7.
Markierung auf grobstrukturierter Asphaltdeckschicht.
Markierung entfernen ': rückstandsfrei und deckenschonend. Markierungsabfall aufnehmen und der Verwertung nach Wahl des AN zuführen. Bei der Demarkierung ist ein Abbrennen der Folien nicht zulässig.'
Menge: 420,000 m
Leistungsbereichkatalog: 105

**01.00.0008 Längsmarkierung Typ II herstellen*Breite 0,15 m Folie,Gew.o.Kunst P 7*grobstr. Decke**
StL-Nr. 2110533292593199
Längsmarkierung Typ II einschl. evtl. Sperrflächenumrandung als vorübergehende Markierung herstellen, warten und instand setzen. Vormarkieren. Vorübergehende
Verkehrssicherungsmaßnahmen durchführen. Abgerechnet
wird der markierte Strich, bei Doppelstrichen zwei
Striche.
Markierung 'Unterbrochen; Verhältnis Strich/Lücke 1 zu 2 als Leitlinie oder Verhältnis Strich/Lücke 2 zu 1 (6 m Strich und 3 m Lücke) als Warnlinie.'

Strichbreite = 0,15 m.
Markierungssystem aus Folie, Gewebe- oder Kunststoffträger.
Schichtdicke '>=  2,5 mm.'

Verkehrsklasse = P 7.
Markierung auf grobstrukturierter Asphaltdeckschicht.
Markierung entfernen ': rückstandsfrei und deckenschonend. Markierungsabfall aufnehmen und der Verwertung nach Wahl des AN zuführen. Bei der Demarkierung ist ein Abbrennen der Folien nicht zulässig.'
Menge: 156,000 m
Leistungsbereichkatalog: 105

**01.00.0009 Verkehrsschild verändern Schild Größe 3*Höhe bis 2,00 m a./i.Kraft setzen*mob.Auskreuzvorr.**
StL-Nr. 211052103131
Vorhandenes Verkehrsschild verändern, vorhalten, warten
und instand setzen. Vorübergehende Verkehrssicherungsmaßnahmen durchführen. Die Kontrolle wird gesondert
vergütet.
Verkehrsschild Größe 3.
Neben der Fahrbahn. Aufstellhöhe bis 2,00 m.
Verkehrsschild berührungslos außer Kraft und wieder in
Kraft setzen.
Verkehrsschild außer Kraft setzen mit mobiler Auskreuzvorrichtung.
Menge: 5,000 St
Leistungsbereichkatalog: 105

*Hinweis: und Pos. 01.00.0011 - Pos.*
und Pos. 01.00.0011 - Pos. 01.00.0015
Absperrung des Parkplatzes zur Erneuerung des Zauns erst nach Verkehrsfreigabe auf der Autobahn.
Abrechnung über Einzelne Absperreinrichtungen -bzw. Schilder

**01.00.0010 Absp.g.,Warneinr. aufb. u. abb. Pfeilbake eins.*Typ RA2**
StL-Nr. 21105405032000
Absperrgerät oder Warneinrichtung betriebsfertig aufbauen und abbauen. Vorhalten, Kontrolle, Wartung, In-
standsetzung und Betreiben werden gesondert vergütet.
Vorübergehende Verkehrssicherungsmaßnahmen durchführen.
70 v. H. des Preises werden nach betriebsfertigem Aufbau, der Rest nach Abbau vergütet.
Pfeilbake Größe 1000 x 250 mm einseitig.
Mit retroreflektierender Folie Klasse RA2.
Menge: 55,000 St
Leistungsbereichkatalog: 105

**01.00.0011 Absp.g.,Warneinr. vorhalten wie Vorposition**
StL-Nr. 2110541001
Absperrgerät oder Warneinrichtung vorhalten, warten,
instand setzen und betreiben. Vorübergehende Verkehrssicherungsmaßnahmen durchführen. Die Kontrolle wird gesondert vergütet.
Absperrgerät oder Warneinrichtung wie in Vorposition
beschrieben.
Menge: 385,000 Std
Leistungsbereichkatalog: 105

**01.00.0012 Absp.g.,Warneinr. aufb. u. abb. Abspsch. 250x2000*Typ RA2 5 Strah.eins. rot*Versorg. Wahl AN**
StL-Nr. 21105405052401
Absperrgerät oder Warneinrichtung betriebsfertig aufbauen und abbauen. Vorhalten, Kontrolle, Wartung, In-
standsetzung und Betreiben werden gesondert vergütet.
Vorübergehende Verkehrssicherungsmaßnahmen durchführen.
70 v. H. des Preises werden nach betriebsfertigem Aufbau, der Rest nach Abbau vergütet.
Absperrschranke Größe 250 x 2000 mm mit Aufstellvorrichtung.
Mit retroreflektierender Folie Klasse RA2.
Mit 5 Richtstrahlern einseitig, rotes Dauerlicht, WL1.
Energieversorgung nach Wahl des AN.
Menge: 1,000 St
Leistungsbereichkatalog: 105

**01.00.0013 Absp.g.,Warneinr. vorhalten wie Vorposition**
StL-Nr. 2110541001
Absperrgerät oder Warneinrichtung vorhalten, warten,
instand setzen und betreiben. Vorübergehende Verkehrssicherungsmaßnahmen durchführen. Die Kontrolle wird gesondert vergütet.
Absperrgerät oder Warneinrichtung wie in Vorposition
beschrieben.
Menge: 7,000 Std
Leistungsbereichkatalog: 105

**01.00.0014 Verkehrsschild aufbauen u. abbauen Ronde,Dreie.Quad.*Größe 3 Typ RA2*flach Höhe 2,00 m**
StL-Nr. 21105203132193
Verkehrsschild aufbauen und abbauen. Vorhalten, Kontrolle, Wartung und Instandsetzung werden gesondert
vergütet. Aufstellvorrichtung nach statischen Erfordernissen. Vorübergehende Verkehrssicherungsmaßnahmen
durchführen. 70 v. H. des Preises werden nach Aufbau,
der Rest nach Abbau vergütet.
Verkehrsschild = Ronde, Dreieck, Quadrat.
Größe 3.
Retroreflektierend mit Folie Klasse RA2.
Schild = flach.
Aufstellvorrichtung 'nach Wahl des AN'

Aufstellhöhe über der Verkehrsfläche = 2,00 m.
Menge: 1,000 St
Leistungsbereichkatalog: 105

**01.00.0015 Verkehrsschild vorhalten wie Vorposition**
StL-Nr. 2110520501
Verkehrsschild vorhalten, warten und instand setzen.
Vorübergehende Verkehrssicherungsmaßnahmen durchführen.
Die Kontrolle wird gesondert vergütet.
Verkehrsschild wie in Vorposition beschrieben.
Menge: 7,000 Std
Leistungsbereichkatalog: 105

**01.00.0016 Kontrolle d. Verkehrss. an Arb.st.*elektron. Gerät**
StL-Nr. 2110590592
Kontrolle der Verkehrssicherung an Arbeitsstellen
einschließlich temporärer Verkehrsschilder,
vorübergehender Markierungen, transportabler Lichtsignalanlagen, baulicher Leitelemente und transportabler
Schutzeinrichtungen gemäß ZTV-SA durchführen. Die Kontrolle ist unmittelbar nach deren Durchführung zu erfassen und zu dokumentieren. Arbeits- und Hilfsmittel
sind vom AN zu stellen und dem AG jederzeit zugänglich
zu machen. Die Kontrolle der Umleitungsstrecke wird gesondert vergütet.
Kontrolle 'an allen Kalendertagen 2 x täglich'

Kontrolle mit elektronischem Erfassungsgerät nach Un-
terlagen des AG dokumentieren.
Menge: 21,000 d
Leistungsbereichkatalog: 105

#### Unterabschnitt 01.01 transp. Schutzeinrichtungen

**01.01.0001 Transp.Schutzeinrichtung aufbauen Arb.st./fl. Verk.*Aufhaltest. T3 Wirkungsber.maxW2 Aufst.unverankert**
StL-Nr. 21105605232901
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Maximale Baubreite '35 cm'

Aufstellung unverankert.
Menge: 560,000 m
Leistungsbereichkatalog: 105

**01.01.0002 Transport. Schutzeinr. vorhalten wie Vorposition**
StL-Nr. 2110561001
Transportable Schutzeinrichtung vorhalten, warten und
instand setzen. Vorübergehende Verkehrssicherungsmaßnahmen durchführen. Die Kontrolle wird gesondert
vergütet.
Transportable Schutzeinrichtung wie in Vorposition beschrieben.
Menge: 7840,000 md
Leistungsbereichkatalog: 105

**01.01.0003 AEK f. transp. Schutzeinr. aufb.*Absenkung**
StL-Nr. 2110562591
Anfangs-/Endkonstruktion (AEK) für transportable
Schutzeinrichtung aufbauen und abbauen. Vorhalten, Kontrolle, Wartung und Instandsetzung werden gesondert
vergütet. Vorübergehende Verkehrssicherungsmaßnahmen
durchführen. 70 v. H. des Preises werden nach Aufbau,
der Rest nach Abbau vergütet.
AEK an OZ '01.01.0001'

Als Absenkung.
Menge: 3,000 St
Leistungsbereichkatalog: 105

**01.01.0004 AEK vorhalten wie Vorposition**
StL-Nr. 2110563001
Anfangs-/Endkonstruktion (AEK) für transportable
Schutzeinrichtung vorhalten, warten und instand setzen.
Vorübergehende Verkehrssicherungsmaßnahmen durchführen.
Die Kontrolle wird gesondert vergütet.
AEK wie in Vorposition beschrieben.
Menge: 42,000 Std
Leistungsbereichkatalog: 105

**01.01.0005 Temporären Anpralldämpfer aufbauen**
StL-Nr. 2110566099
Temporären Anpralldämpfer aufbauen und abbauen. Aufstellung auf vorhandener befestigter Fläche nach Unterlagen des AG. Vorhalten, Kontrolle, Wartung und In-
standsetzung werden gesondert vergütet. Vorübergehende
Verkehrssicherungsmaßnahmen durchführen. 70 v. H. des
Preises werden nach Aufbau, der Rest nach Abbau
vergütet.
Temporärer Anpralldämpfer an OZ '01.01.0001'
Menge: 1,000 St
Leistungsbereichkatalog: 105

**01.01.0006 Temporären Anpralldämpfer vorhalten wie Vorposition**
StL-Nr. 2110566501
Temporären Anpralldämpfer vorhalten, warten und instand
setzen. Vorübergehende Verkehrssicherungsmaßnahmen
durchführen. Die Kontrolle wird gesondert vergütet.
Temporärer Anpralldämpfer wie in Vorposition beschrieben.
Menge: 14,000 Std
Leistungsbereichkatalog: 105

*Hinweis: Nach Rückbau der transp.*
Nach Rückbau der transp. Schutzeinrichtungen ist die Fahrbahn im Bereich unter den TSE zu reinigen.

**01.01.0007 Unterlage reinigen*Lose Teile auf. Selb.aufn.Kehrm.**
Unterlage reinigen. Anfallendes Kehrgut der Verwertung
nach Wahl des AN zuführen.
Unterlage '= Fahrbahn nach Rückbau der TSE'

Lose Bestandteile von Schadstellen aufnehmen.
Vorübergehende Verkehrssicherungsmaßnahmen durchführen.
Selbstaufnehmende Kehrmaschine.
Menge: 2,000 h
Leistungsbereichkatalog: 113
